# Encuentro de cubierta plana transitable, ventilada con sumidero. Impermeabilización con láminas de poliolefinas

- Propiedad del archivo: CYPE INGENIEROS, S.A.
- Formato: FIEBDC-3/2002
- Divisa: EUR
- Costes indirectos: 3.00 %
- IVA: 21.00 %

## Q Cubiertas

### QB Planas transitables, ventiladas

#### QBF Puntos singulares

**QBF031** Ud Encuentro de cubierta plana transitable, ventilada con sumidero. Impermeabilización con láminas de poliolefinas.
Encuentro de cubierta plana transitable, ventilada, con solado fijo, tipo convencional con sumidero de salida vertical, realizando un rebaje en el soporte alrededor del sumidero, en el que se recibirá la impermeabilización compuesta por: kit TERRAZA V90 "ESTIL GURU", formado por lámina impermeabilizante flexible tipo EVAC de 600x600 mm compuesta de una doble hoja de poliolefina termoplástica con acetato de vinil etileno, con ambas caras revestidas de fibras de poliéster y polipropileno no tejidas, de 0,45 mm de espesor y 270 g/m², según UNE-EN 13956 con unión termosellada a el sumidero sifónico de PVC de salida vertical de 90 mm de diámetro, con rejilla para empotrar de PVC de 200x200 mm, lámina impermeabilizante fijada al soporte en toda su superficie con adhesivo elástico impermeabilizante monocomponente, EASEAL.
Incluye: Ejecución de rebaje del soporte alrededor del sumidero. Limpieza y preparación de la superficie. Colocación del sumidero. Colocación de la pieza de refuerzo con adhesivo. Colocación de la rejilla.
Criterio de medición de proyecto: Número de unidades previstas, según documentación gráfica de Proyecto.
Criterio de medición de obra: Se medirá el número de unidades realmente ejecutadas según especificaciones de Proyecto.

| Código | Ud | Descripción | Rendimiento | Precio | Importe |
|---|---|---|---|---|---|
| mt15reg080a | Ud | Kit TERRAZA V90 "ESTIL GURU", formado por lámina impermeabilizante flexible tipo EVAC de 600x600 mm compuesta de una doble hoja de poliolefina termoplástica con acetato de vinil etileno, con ambas caras revestidas de fibras de poliéster y polipropileno no tejidas, de 0,45 mm de espesor y 270 g/m², según UNE-EN 13956 con unión termosellada a el sumidero sifónico de PVC de salida vertical de 90 mm de diámetro, con rejilla para empotrar de PVC de 200x200 mm, para impermeabilización y desagüe de cubiertas. (material) | 1.000 | 82.65 | 82.65 |
| mo029 | h | Oficial 1ª aplicador de láminas impermeabilizantes. (mano de obra) | 0.280 | 22.13 | 6.20 |
| mo067 | h | Ayudante aplicador de láminas impermeabilizantes. (mano de obra) | 0.280 | 21.02 | 5.89 |
| mo008 | h | Oficial 1ª fontanero. (mano de obra) | 0.470 | 22.74 | 10.69 |
| % | % | Costes directos complementarios | 2 % | 105.43 | 2.11 |
|  |  | Costes directos |  |  | 107.54 |
