# Impermeabilización de ducha de obra con sumidero, sistema "ESTIL GURU"

- Propiedad del archivo: CYPE INGENIEROS, S.A.
- Formato: FIEBDC-3/2002
- Divisa: EUR
- Costes indirectos: 3.00 %
- IVA: 21.00 %

## N Aislamientos e impermeabilizaciones

### NI Impermeabilizaciones

#### NIH Locales húmedos

**NIH130** Ud Impermeabilización de ducha de obra con sumidero, sistema "ESTIL GURU".
Impermeabilización de paramentos verticales y horizontales de ducha de obra con sumidero, sistema EVO "ESTIL GURU", compuesta por kit EVO, formado por lámina impermeabilizante flexible tipo EVAC de 1500x2000 mm compuesta de una doble hoja de poliolefina termoplástica con acetato de vinil etileno, con ambas caras revestidas de fibras de poliéster y polipropileno no tejidas, de 0,45 mm de espesor y 270 g/m², según UNE-EN 13956, con unión sellada en fábrica a un adaptador especial para conexión a el sumidero sifónico, convertible en no sifónico de PVC de 78 mm de altura, salida horizontal de 50 mm de diámetro, con cazoleta y rejilla con perforaciones circulares de acero inoxidable AISI 304 de 110x110x0,6 mm, manguito con reducción, para unión con junta elástica, de 50 mm de diámetro nominal en un extremo y 40 mm de diámetro nominal en el otro extremo; filtro de pelos; dos piezas para la resolución de ángulos internos, W-S DIN y dos piezas para la resolución de encuentros con tuberías pasantes de 25 mm de diámetro, W-S TUB, para una altura de instalación de 90 mm, y lámina impermeabilizante flexible tipo EVAC, WATER-STOP, compuesta de una doble hoja de poliolefina termoplástica con acetato de vinil etileno, con ambas caras revestidas de fibras de poliéster y polipropileno no tejidas, de 0,57 mm de espesor y 270 g/m², fijada al soporte con adhesivo cementoso mejorado C2 E. Incluso complementos de refuerzo en tratamiento de puntos singulares con banda de refuerzo, BANDA W-S 14 y adhesivo elástico impermeabilizante monocomponente, EASEAL.
Criterio de valoración económica: El precio no incluye la formación de pendientes ni el revestimiento.
Incluye: Corte y preparación de las láminas de poliolefinas. Extendido del adhesivo cementoso. Colocación de la impermeabilización. Colocación y fijación del kit. Ejecución de refuerzos en puntos singulares. Resolución de uniones. Sellado de juntas elásticas. Colocación de la rejilla.
Criterio de medición de proyecto: Número de unidades previstas, según documentación gráfica de Proyecto.
Criterio de medición de obra: Se medirá el número de unidades realmente ejecutadas según especificaciones de Proyecto.

| Código | Ud | Descripción | Rendimiento | Precio | Importe |
|---|---|---|---|---|---|
| mt15reg090aa | Ud | Kit EVO "ESTIL GURU", formado por lámina impermeabilizante flexible tipo EVAC de 1500x2000 mm compuesta de una doble hoja de poliolefina termoplástica con acetato de vinil etileno, con ambas caras revestidas de fibras de poliéster y polipropileno no tejidas, de 0,45 mm de espesor y 270 g/m², según UNE-EN 13956, con unión sellada en fábrica a un adaptador especial para conexión a el sumidero sifónico, convertible en no sifónico de PVC de 78 mm de altura, salida horizontal de 50 mm de diámetro, con cazoleta y rejilla con perforaciones circulares de acero inoxidable AISI 304 de 110x110x0,6 mm, manguito con reducción, para unión con junta elástica, de 50 mm de diámetro nominal en un extremo y 40 mm de diámetro nominal en el otro extremo; filtro de pelos; dos piezas para la resolución de ángulos internos, W-S DIN y dos piezas para la resolución de encuentros con tuberías pasantes de 25 mm de diámetro, W-S TUB, para una altura de instalación de 90 mm, para impermeabilización y desagüe de ducha de obra. (material) | 1.000 | 100.81 | 100.81 |
| mt09mcr250a | kg | Adhesivo cementoso mejorado, C2 E, con tiempo abierto ampliado, según UNE-EN 12004, para la fijación de geomembranas, compuesto por cementos especiales, áridos seleccionados y resinas sintéticas. (material) | 17.000 | 0.70 | 11.90 |
| mt15reg010f | m² | Lámina impermeabilizante flexible tipo EVAC, WATER-STOP "ESTIL GURU", compuesta de una doble hoja de poliolefina termoplástica con acetato de vinil etileno, con ambas caras revestidas de fibras de poliéster y polipropileno no tejidas, de 0,57 mm de espesor y 270 g/m², suministrada en rollos de 20 m de longitud y 2 m de anchura, según UNE-EN 13956. (material) | 5.150 | 13.81 | 71.12 |
| mt15reg035b | kg | Adhesivo elástico impermeabilizante monocomponente, color gris, EASEAL "ESTIL GURU", a base de cemento, áridos seleccionados, aditivos orgánicos y resinas, suministrado en sacos de 20 kg, para el sellado de juntas. (material) | 0.900 | 7.70 | 6.93 |
| mt15reg020a | m | Banda de refuerzo para lámina impermeabilizante flexible tipo EVAC, BANDA W-S 14 "ESTIL GURU", de 140 mm de anchura, compuesta de una doble hoja de poliolefina termoplástica con acetato de vinil etileno, con ambas caras revestidas de fibras de poliéster y polipropileno no tejidas, suministrada en rollos de 20 m de longitud. (material) | 1.000 | 2.39 | 2.39 |
| mo029 | h | Oficial 1ª aplicador de láminas impermeabilizantes. (mano de obra) | 1.360 | 23.10 | 31.42 |
| mo067 | h | Ayudante aplicador de láminas impermeabilizantes. (mano de obra) | 1.360 | 21.94 | 29.84 |
| % | % | Costes directos complementarios | 2 % | 254.41 | 5.09 |
|  |  | Costes directos |  |  | 259.50 |
