# Sistema multifunción "ESTIL GURU" bajo pavimento cerámico o de piedra natural

- Propiedad del archivo: CYPE Ingenieros S.A.
- Formato: FIEBDC-3/2016
- Programa: Generador de precios de la construcción. CYPE Ingenieros, S.A.
- Fecha: 22/10/2024
- Divisa: EUR
- Costes indirectos: 3 %
- IVA: 21 %

## N Aislamientos e impermeabilizaciones

### NM Sistemas multifunción

#### NMN Suelos

**NMN040** m² Sistema multifunción "ESTIL GURU" bajo pavimento cerámico o de piedra natural.
Sistema multifunción "ESTIL GURU" bajo pavimento cerámico o de piedra natural, formado por lámina impermeabilizante, desolidarizante y difusora de vapor de agua, de polietileno, de estructura nodular, de 3 mm de espesor, G-FLEX "ESTIL GURU", revestida de geotextil no tejido de fibras de polipropileno en una de sus caras, fijada al soporte con adhesivo cementoso mejorado, C2 E, con tiempo abierto ampliado, extendido con llana dentada. Incluso complementos de refuerzo en tratamiento de puntos singulares con banda de refuerzo, BANDA W-S 14; banda perimetral, BANDA W-S 34 y adhesivo elástico impermeabilizante monocomponente, EASEAL.
Criterio de valoración económica: El precio no incluye el soporte ni el revestimiento.
Incluye: Corte y preparación de la lámina nodular. Extendido del adhesivo cementoso sobre la superficie soporte. Colocación de la lámina nodular. Sellado de juntas. Sellado de encuentros.
Criterio de medición de proyecto: Superficie medida según documentación gráfica de Proyecto.
Criterio de medición de obra: Se medirá la superficie realmente ejecutada según especificaciones de Proyecto.

| Código | Ud | Descripción | Rendimiento | Precio | Importe |
|---|---|---|---|---|---|
| mt09mcr250a | kg | Adhesivo cementoso mejorado, C2 E, con tiempo abierto ampliado, según UNE-EN 12004, para la fijación de geomembranas, compuesto por cementos especiales, áridos seleccionados y resinas sintéticas. (material) | 2 | 0.7 | 1.400 |
| mt15reg015b | m² | Lámina impermeabilizante, desolidarizante y difusora de vapor de agua, de polietileno, de estructura nodular, de 3 mm de espesor, G-FLEX "ESTIL GURU", revestida de geotextil no tejido de fibras de polipropileno en una de sus caras, suministrada en rollos de 30 m de longitud y 1 m de anchura. (material) | 1.05 | 16.8 | 17.640 |
| mt15reg035b | kg | Adhesivo elástico impermeabilizante monocomponente, color gris, EASEAL "ESTIL GURU", a base de cemento, áridos seleccionados, aditivos orgánicos y resinas, suministrado en sacos de 20 kg, para el sellado de juntas. (material) | 0.375 | 7.7 | 2.888 |
| mt15reg020a | m | Banda de refuerzo para lámina impermeabilizante flexible tipo EVAC, BANDA W-S 14 "ESTIL GURU", de 140 mm de anchura, compuesta de una doble hoja de poliolefina termoplástica con acetato de vinil etileno, con ambas caras revestidas de fibras de poliéster y polipropileno no tejidas, suministrada en rollos de 20 m de longitud. (material) | 0.5 | 2.39 | 1.195 |
| mt15reg020d | m | Banda de refuerzo para lámina impermeabilizante flexible tipo EVAC, BANDA W-S 34 "ESTIL GURU", de 340 mm de anchura, compuesta de una doble hoja de poliolefina termoplástica con acetato de vinil etileno, con ambas caras revestidas de fibras de poliéster y polipropileno no tejidas, suministrada en rollos de 20 m de longitud. (material) | 0.5 | 5.05 | 2.525 |
| mo029 | h | Oficial 1ª aplicador de láminas impermeabilizantes. (mano de obra) | 0.098 | 22.13 | 2.169 |
| mo067 | h | Ayudante aplicador de láminas impermeabilizantes. (mano de obra) | 0.098 | 21.02 | 2.060 |
| % | % | Costes directos complementarios | 2 % | 29.877 | 0.598 |
|  |  | Costes directos |  |  | 30.475 |

Residuos:
- colocación: mt09mcr250a; factor de residuo 0.07
- colocación: mt15reg020a; factor de residuo 0.0693421
- colocación: mt15reg020d; factor de residuo 0.0682609

## Recursos

**mt09mcr250a** kg Adhesivo cementoso mejorado
Datos técnicos: Coste energético 3.871 MJ; Emisión de CO2 0.344 kg; Código LER 17 09 04; Masa del elemento 1 kg; Volumen 0.000667 m3
Residuos:
- embalaje: re170203 Plástico. (componente de residuo); rendimiento 0.003 kg; Código LER 17 02 03; Masa del elemento 1 kg; Volumen 0.001667 m3

**mt15reg020a** m Banda de refuerzo para lámina impermeabilizante flexible tipo EVAC
Datos técnicos: Coste energético 3.815 MJ; Emisión de CO2 0.189 kg; Código LER 17 02 03; Masa del elemento 0.038 kg; Volumen 0.000063 m3
Residuos:
- embalaje: re170203 Plástico; rendimiento 0.001 kg

**mt15reg020d** m Banda de refuerzo para lámina impermeabilizante flexible tipo EVAC
Datos técnicos: Coste energético 9.106 MJ; Emisión de CO2 0.452 kg; Código LER 17 02 03; Masa del elemento 0.092 kg; Volumen 0.000153 m3
Residuos:
- embalaje: re170203 Plástico; rendimiento 0.002 kg
